# DGH Schlamau
Angebotsaufforderung (GAEB DA XML 3.3, DA83)
Projekt: Sanierun
Währung: EUR
Vergabeart: Öffentliche Ausschreibung
Angebotsdatum: 17.07.2026
Ende der Zuschlagsfrist: 15.09.2026
Abgabeort: Vergabemarktplatz Brandenburg
Ausführungsbeginn: 16.09.2026
Auftraggeber: Gemeinde Wiesenburg/Mark, Schlossstraße 1, 14827 Wiesenburg/Mark, Telefon 033849/798-0, E-Mail gemeinnde@wiesenburgmark.de
Erstellt mit: SJ OFFICE/ GXML Toolbox V3.3 R20201215, Modul AVA, 17.07.2026

## Allgemeine Vorbemerkungen zum BIM-Prozess
Allgemeine Vorbemerkungen zum BIM-Prozess
(Projektübergreifende Vorgaben)

1. Grundsatz und Methodik
- Methodenverpflchtung: Die Erbringung aller vertraglich geschuldeten Leistungen (Grundleistungen sowie beauftragte Besondere Leistungen) hat zwingend unter konsequenter Anwendung der Methodik des Building Information Modeling (BIM) zu erfolgen.
- Modellbasierte Planung: Die Planung ist bauteilorientiert und dreidimensional (3D) durchzuführen. Das Ableiten von 2D-Plänen (Grundrisse, Schnitte, Ansichten), Mengenberechnungen und alphanumerischen Nachweisen hat ausschließlich und konsistent aus dem jeweils aktuellen, freigegebenen Datenmodell zu erfolgen. Eine manuelle, vom Modell gelöste 2D-Zeichnung ist unzulässig.
- Methodenneutralität der HOAI: Die Vertragsparteien vereinbaren, dass die Anwendung der BIM-Methodik das Werkzeug zur Erfüllung der HOAI Leistungsbilder darstellt. Die Vergütung der Grundleistungen ist mit den HOAI-Sätzen abgegolten.

2. Datentausch und OpenBIM-Standards
- Herstellerneutralität: Um eine softwareunabhängige Zusammenarbeit zu garantieren, erfolgt der gesamte Datenaustausch nach dem OpenBIM-Prinzip unter Verwendung herstellerneutraler Schnittstellen.
- IFC-Standard: Jedes Fach- und Teilmodell ist zwingend im Format IFC4 (oder höher, gemäß Festlegung in den AIA) zu übergeben. Die Export-Einstellungen sind so zu konfigurieren, dass Geometrie und alphanumerische Attribute verlustfrei übertragen werden.
- Änderungsmanagement (BCF): Die modellbasierte Kommunikation, die Protokollierung von Planungsänderungen sowie das Mängel- und Issue-Management haben zwingend über das (BIM Collaboration Format) zu erfolgen. Ein unstrukturiertes Änder per E-Mail oder Textform ist nicht gestattet.

3. Geordnetes Datendesign und FM-Fähigkeit (Betreiberkonformität)
- Koordinatenbezug: Das Projekt ist vom Planungsbeginn an in einem mit der Ingenieurvermessung abgestimmten, realen Geokoordinatensystem (Standard: UTM/ETRS89) sowie mit einem einheitlichen, für alle Fachplaner verbindlichen Projektnullpunkt anzulegen.
- Modellstruktur: Die Modellstruktur hat streng der IFC-Hierarchie zu folgen
  (IfcProject ->IfcSite->IfcBuilding->IfcBuildingStorey).
- FM-Pflichtstruktur (IfcSpace): Für die spätere Übernahme in das Computer-Aided-Facility Management (CAFM) des Auftraggebers ist jeder Raum als geschlossenes dreidimensionales Volumenobjekt (IfcSpace) anzulegen. Räume müssen zwingend die alphanumerischen Attribute wie Raumnummer, Raumbezeichnung, DIN 277-Flächenart sowie Raumumschließungsflächen (Boden, Wand, Decke) für Reinigungs- und Instandhaltungskalkulationen enthalten.

4. Leitdokumente und Organisation
- Vorrang der AIA: Die vom Auftraggeber übergebenen Auftraggeber-Informationsanforderungen (AIA) sind funktionaler Bestandteil dieses Vertrages. Sie definieren das "Was" und "Wann" (Lieferzeitpunkte, Fertigstellungsgrade LoD/LoG/Lol) der Datenübergabe.
- BIM-Abwicklungsplan (BAP): Der BIM-Abwicklungsplan (BAP) definiert das technologische "Wie" (Softwareversionen, Austauschzyklen, Kollisionsprüfungsregeln). Er wird nach Auftragserteilung partnerschaftlich zwischen den Planern und dem BIM-Management des Auftraggebers finalisiert und ist fortlaufend zu dokumentieren. Er besitzt nach Freigabe durch den Auftraggeber vertragliche Bindungswirkung.
- Gemeinsame Datenumgebung (CDE): Der Datenaustausch, die Modellprüfung und die Freigabeprozesse finden ausschließlich auf der vom Auftraggeber bereitgestellten gemeinsamen Datenumgebung (CDE - Common Data Enviroment) statt. Alle Projetbeteiligten sind verpflichtet, diese Plattform aktiv und gemäß den BAP definierten Zugriffs- und Ordnerstrukturen zu nutzen.

5. Mitwirkungspflichten und Eignung
- Kooperationspflicht: Der Auftragnehmer ist verpflichtet, an den regelmäßigen, modellbasierten Koordinationsbesprechungen (BIM-Jour-Fixe) teilzunehmen und seine Planungsstände fristgerecht vor den Prüfläufen auf der CDE bereitzustellen.
- Technologische Ausstattung: Der Auftragnehmer sichert zu, dass er über die notwendige, BIM-fähige Hard- und Software sowie über qualifiziertes Personal verfügt, um die in den AIA geforderten Datenqualitäten und Prüfroutinen fehlerfrei zu liefern.

## 001 Los 1: Objektplanung-Gebäude und Innenräume
Datum: 17.07.2026

### Los 01 Grundleistungen

**01.001 LPH 1 Grundlagenermittlung**
1. Klären der Aufgabenstellung auf Grundlage der Vorgaben oder der Bedarfsplanung des Auftraggebers
2. Ortsbesichtigung
3. Auswerten und Aufbereiten der vom Auftraggeber übergebenen Bestandsunterlagen (z.B. ungenaue Papierpläne, Scans) sowie Abgleich mit den realen, vor Ort genommenen Aufmaß-Maßen in einer digitalen Arbeitsumgebung.
4. Analysieren der auftraggeberseitigen Informationsanforderungen (AIA) auf beutechnische und planerische Machbarkeit im Rahmen der Aufgabenstellung.
5. Beraten zum gesamten Leistungs- und Untersuchungsbedarf
6. Formulieren der Entscheidungshilfen für die Auswahl anderer an der Planung fachich Beteiligter
7. Zusammenfassen, Erläutern und Dokumentieren der Ergebnisse
8. Mitwirkung bei der projektspezifischen Anpassung und Vervollständigung des BIM-Ablaufplans
9. Abstimmung zum Einsatz von Modellierungs- und Prüfwerkzeugen und zum Datenaustausch
10. Ggf. Übernahme eines Bestandsmodells
Menge: 1,000 St

**01.002 LPH 2 Vorplanung**
1. Analysieren der Grundlagen, Abstimmen der Leistungen mit den fachlich an der Planung Beteiligten
2. Abstimmen der Zielvorstellungen, Hinweisen auf Zielkonflikte
3. Mitwirkung bei der Fortschreibung des projektspezifischen BAP, Festlegungen zum Einsatz von Medellierungs- und Prüfwerkzeugen und zum Datenaustausch
4. Erarbeiten der Vorplanung, Untersuchen, Darstellen und Bewerten von Varianten nach gleichen Anforderungen, Zeichnungen im Maßstab nach Art und Größe des Objekts
5. Erstellen eines bateilorientierten 3D-Datenmodells (Referenzmodell) einschließlich räumlicher Einordnung in die Umgebung. Schematisch/generisch als Symbol oder Ersatzgeometrie im Modell darzustellen sind alle Räume mit eindeutiger Bezeichnung und alle wesentlichen Kontruktionsbauteile
6. Anlegen der Eigenschaftsdatensätze und Einfügen der im Zuge der Vorentwurfsplanung erarbeiteten Informationen. Basis: Bauelemente nach DIN 276, zweite Ebene.
7. Klären und Erläutern der wesentlichen Zusammenhänge, Vorgaben und Bedingungen (z.B. städtebauliche, gestalterische, funktionale, technische, wirtschaftliche, ökologische, bauphysikalische, energiewirtschaftliche, sozial, öffentlich-rechtliche)
8. Bereitstellen der Arbeitsergebnisse als Grundlage für die anderen an der Planung fachlich Beteiligten sowie Koordination und Integration von deren Leistungen
9. Vorverhandlungen über die Genehmigungsfähigkeit
10. Erstellen eines Terminplans mit den wesentlichen Vorgängen des Planungs- und Bauablaufs
11. Zusammenfassen, Erläutern und Dokumentieren der Ergebnisse

Das 3D-Datenmodell ist den anderen an der Planung fachlich beteiligten als Planungsgrundlage zur Verfügung zu stellen. Deren Leistungen bzw. Ergebnisse der Planung in Fachmodellen sind in das 3D-Modell zu integrieren, soweit diese Informationen oder Bauelemente enthalten, die Bestandteil des Objektmodells Architektur werden.
Dies sind z.B. folgende Anforderunge:
- Tragwerksplanung: Raster / Konstruktionsprinzip, Bauteilvordimensionierung, Materialangaben
- Technische Ausrüstung: Haupttrassen, Schächte, Installationshohlräume
- Brandschutz: Grobkonzeption

Anhand des 3D-Datenmodells erfolgen u.a.:
- Grobmengenermittlung für die Kostenschätzung nach DIN 276
- NUF/BGF/BRI-Ermittlung zum Abgleich der Flächenwirtschaftlichkeit nach DIN 277
- Modellbasierte Konsistenz- und Kollisionsprüfungen innerhalb des Leistungsbereichs Objektplanung
Menge: 1,000 St

**01.003 LPH 3 Entwurfsplanung**
1. Erarbeiten der Entwurfsplanung, unter weiterer Berücksichtigung der wesentlichen Zusammenhänge, Vorgaben und Bedingungen (z.B. städtebaulichem gestalterische, funktionale, technische, wirtschaftliche, ökologische, soziale, öffentlich-rechtliche) auf der Grundlage der Vorplanung und als Grundlage für die weiteren Leistungsphasen und die erforderlichen öffentlich-rechtlichen Genehmigungen unter Verwendung der Beiträge anderer an der Planung fachlich Beteiligter.
2. Durcharbeiten des 3D-Datenmodells auf Grundlage der Erarbeitung der Vorplanung bis zur Bearbeitngstiefe der fertigen Entwurfsplanung. Dazu zählen u.a. die Festlegung der Fassadengeometrie, der Höhenentwicklung und der Bauteildefinitionen mit den entsprechenden Eigenschaften. Bauteile sind mehrschalig anzulegen.
3. Bereitstellen der Arbeitsergebnisse als Grundlage für die anderen an der Planung fachlich Beteiligten sowie Koordination und Integration von deren Leistungen
4. Geometrisches Abgleichen des eigenen Entwurfs mit den (BIM-)Planungskonzepten der Fachplaner (Tragwerk, TGA)
5. Objektbeschreibung
6. Verhandlungen über die Genehmigungsfähigkeit
7. Berechnen der Kosten nach DIN 276 durch direkte Verknüpfung der aus dem Modell abgeleiteten Mengen mit Kostenkennwerten (Kostenberechnung) und Vergleich mit der Kostenschätzung
8. Fortschreiben des Terminplans
9. Zusammenfassen, Erläutern und Dokumentieren der Ergebnisse

Das 3D-Datenmodel ist den anderen an der Planung fachlich Beteiligten als Planngsgrundlage zur Verfügung zu stellen. Deren Leistungen bzw. Ergebnisse der Planung in Fachmodellen sind in das 3D-Modell zu integrieren, soweit diese Informationen oder Bauelemente enthalten, die Bestandteil des Objektodells Architektur werden.
Dies sind z.B. folgende Anforderunge:
- Tragwerksplanung: Bauteilvordimensionierung, Materialangaben, konstruktiv relevante Bauteilöffnungen
- Technische Ausrüstung: Konstruktiv relevante Bauteilöffnungen, Installationszonen
- Brandschutz: Bauteilanforderungen, Konzeption Brandschutz
- Bauphysikalische Daten: Maßgebliche Eigenschaften

Anhand des 3D-Datenmodells erfolgen u.a.:
- Festlegung der Qualitäten für die Kostenberechnung nach DIN 276
- Mengenermittlung als Grundlage der Kostenberechnung nach DIN 276
- Modellbasierte Konsistenz- und Kollisionsprüfungen innerhalb des Leistungsbereichs Objektplanung
Menge: 1,000 St

**01.004 LPH 4 Genehmigungsplanung**
1. Vollständiges und fehlerfreies Ableiten aller erforderlichen Genehmigungspläne (Grundrisse Schnitte Ansichten) direkt aus dem freigegebenen 3D-Entwurfsmodell.
2. Bereitstellen modellbasierter Nachweise und Kennwerte (z.B. Bruttorauminhalt BRI, bebaute Fläche) für die Bauvorlage.
3. Erarbeiten und Zusammenstellen der Vorlagen und Nachweise für öffentlich-rechtliche Genehmigungen oder Zustimmungen einschließlich der Anträge auf Ausnahmen und Befreiungen, sowie notwendiger Verhandlungen mit Behörden unter Verwendung der Beiträge anderer an der Planung fachlich Beteiligter
4. Einreichen der Vorlagen
5. Ergänzen und Anpassen der Planungsunterlagen, Beschreibungen und Berechnungen
6. Ergänzen und Anpassen des 3D-Datenmodells, soweit Anpassungen oder Änderungen aus dem Genehmigungsprozess erforderlich werden.

Anhand des 3D-Datenmodells erfolgt u.a.:
Erarbeitung der Vorlagen (Planungsunterlagen und Berechnungen), wie sie sich aus dem öffentlich-rechtlichen Anforderungen an Genehmigungsunterlagen ergeben, im Wesentlichen durch Ableiten aus dem 3D-Datenmodell.
Menge: 1,000 St

**01.005 LPH 5 Ausführungsplanung**
1. Detaillieren des Modells auf das Niveau der Ausführungsreife (z.B. LoD 400). Eindeutige Definition aller Bauteile mit spezifischen Bauprodukte- Eigenschaften (z.B. exakte U-Werte, Schallschutzklassen, IFC-Klassifizierungen)
2. Durcharbeiten des 3D-Datenmodells auf Grundlage der Entwurfs- und Genehmigungsplanung bis zum Darstellen der ausführungsreifen Lösung und als Grundlage für LPH 6.
3. Definition der endgültigen Gebäude- bzw. Bauteilgeometrie und Materialien.
4. Direktes, konsistentes Ableiten sämtlicher Ausführungs-, Detail- und Konstruktionspläne aus dem 3D-Modell. Manuelle 2D-Zeichnungen außerhalb des Modells sind unzulässig
5. Ausführungs-, Detail- und Konstruktionszeichnungen nach Art und Größe des Objekts im erforderlichen Umfang und Deteillierungssgrad unter Berücksichtigung aller fachspezifischen Anforderungen, z.B. bei Gebäuden im Maßstab 1:50 bis 1:1, z.B. bei Innenräumen im Maßstab 1:20 bis 1:1
6. Bereitstellen der Arbeitsergebnisse als Grundlage für die anderen an der Planung fachlich Beteiligten, sowie Koordination und Integration von deren Leistungen
7. Fortschreiben des Terminplans
8. Fortschreiben der Ausführungsplanung auf Grund der gewerkeorientierten Bearbeitung während der Objektausführung
9. Fortschreiben der Eigenschaftsdatensätze, Übernahme der im zuge der Ausführungsplanung erarbeiteten Informationen
10. Überprüfen erforderlicher Montagepläne der vom Objektplaner geplanten Baukonstruktionen und baukonstruktiven Einbauten auf Übereinstimmung mit der Ausführungsplanung

Das 3D-Datenmodell ist den an der Planung fachlich Beteiligten als Planungsgrundlage bzw. als Referenzmodell zur Verfügung zu stellen. Deren Leistungen bzw. Ergebnisse der Planung in Fachmodellen oder weiteren Angaben sind in das 3D-Modell zu inegrieren.
Dies sind z.B. folgende Anforderungen:
- Tragwerksplanung: Endgültige Bauteildimensionierung, Materialangaben, Einbauteile
- Technische Ausrüstung: Durchbrüche, Schlitze, Einbauteile, Installationszonen
- Brandschutz: Endgültige Bauteilanforderungen
- Bauphysikalische Daten: Endgültige Eigenschaften

Anhand des 3D-Datenmodell erfolgen u.a.:
- Fortschreibung der Qualitäten und Mengen als Grundlage für das Erstellen der Leistungsbeschreibung in LPH 6
- Fortschreiben des Ausführungsplanmodells MCG 300 aufgrund der gewerkeorientierten Bearbeitung während der Objektausführung
- Modellbasierte Konsistenz- und Kollisionsprüfungen innerhalb des Leistungsbereichs Objektplanung
Menge: 1,000 St

**01.006 LPH 6 Vorbereitung der Vergabe**
1. Aufstellen eines Vergabeterminplans
2. Ermittlung der Mengen und Massen als Grundlage für die Erstellung der Leistungsverzeichnisse (LVs) direkt durch softwareseitige Auswertung des Ausführungsmodells
3. Aufstellen von Leistungsbeschreibungen mit Leistungsverzeichnissen nach Leistungsbereichen (Fachlosen), Ermitteln und Zusammenstellen von Mengen auf der Grundlage der Ausführungsplanung unter Verwendung der Beiträge anderer an der Planung fachlich Beteiligter
4. Abstimmen und Koordinieren der Schnittstellen zu den Leistungsbeschreibungen der an der Planung fachlich Beteiligten
5. Ermitteln der Kosten auf der Grundlage vom Planer bepreister Leistungsverzeichnisse
6. Kostenkontrolle durch Vergleich der vom Planer bepreisten Leistungsverzeichnisse mit der Kostenberechnung
7. Zusammenstellen der Vergabeunterlagen für alle Leistungsbereiche

Anhand des 3D-Datenmodells erfolgen a.u.:
- Detaillierte Mengenermittlung aus dem Modell, Zusammenstellen von Qualitäten und Quantitäten, unter Verwendung der Ergebnisse anderer an der Planung fachlich Beteiligter und deren Fachmodelle, u.a. als Grundlage für die Leistungsverzeichnisse
- Ausgaben von Bauteil-, Bauelementenlisten, Grundlagen für Fenster- und Türenlisten
- Bereitstellen des integrierten, qualitätsgesicherten 3D-Datenmodells der LPH 5 mit produktneutralen Eigenschaften in geeigneten Datenformaten in Ergänzung der Vergabeunterlagen
Menge: 1,000 St

**01.007 LPH 7 Mitwirken bei der Vergabe**
1. Koordinieren der Vergabe der Fachplaner
2. Nutzen des 3D-Modells zur visuellen und datentechnischen Aufklärung von Bieterfragen im Vergabeverfahren.
3. Prüfen und Werten der Angebote einschließlich Aufstellen eines Preisspiegels nach Einzelpositionen oder Teilleistungen, Prüfen und Werten der Angebote zusätzlicher und geänderter Leistungen der ausführenden Unternehmen und der Angemessenheit der Preise
4. Führen von Bietergesprächen
5. Erstellen der Vergabevorschläge, Dokumentation des Vergabeverfahrens
6. Zusammenstellen der Vertragsunterlagen für alle Leistungsbereiche
7. Vergleichen der Ausschreibungsergebnisse mit den vom Planer bepreisten Leistungsverzeichnissen oder der Kostenberechnung
8. Mitwirken bei der Auftragserteilung

Anhand des 3D-Datenmodells erfolgen u.a.:
- Erläuterungen zum 3D-Datenmodell im Rahmen von Bietergesprächen

Abweichende Leistungen gegenüber der in der HOAI geregelten Grundleistungen:

Das Vergabeverfahren wird durch die Vergabestelle des Auftraggebers geführt, daher ist das Einholen von Angeboten und die Dokumentation des Vergabeverfahrens nicht Bestandteil der Leistungen des Auftragnehmers.
Menge: 1,000 St

**01.008 LPH 8 Objektüberwachung - Bauüberwachung und Dokumentation**
1. Überwachen der Ausführung des Objektes auf Übereinstimmung mit der öffentlich-rechtlichen Genehmigung oder Zustimmung, den Verträgen mit ausführenden Unternehmen, den Ausführungsunterlagen, den einschlägigen Vorschriften sowie mit den allgemein anerkannten Regeln der Technik
2. Zusammenstellen der aus dem Modell generierten 2D-Ausführungspläne und Listen und/oder des 3D-Datenmodells MDG 300 zur Übergabe an die beauftragten Firmen zur Bauausführung und als Grundlage für die Erstellung erforderlicher Werstatt- und Montageplanungen.
  Sofern die Werk- und Montageplanung der ausführenden Firmen Modellbasiert ausgeführt wird (MDG 400) sind diese 3D-Datenmodelle bzw. Teilmodelle als Bstandteil der Dokumentation systematisch zusammenzustellen.
3. Nutzen des Ausführungsmodells zur Überprüfung der vertragskonformen Ausführung vor Ort auf der Baustelle
4. Dokumentieren von baubedingten Abweichungen direkt im BIM-Modell oder über strukturierte BCF-Einträge.
5. Überwachen der Ausführung von Tragwerken mit sehr geringen und geringen Planungsanforderungen auf Übereinstimmung mit dem Standsicherheitsnachweis
6. Koordinieren der an der Objektüberwachung fachlich Beteiligten
7. Aufstellen, Fortschreiben und Überwachen eines Terminplans (Balkendiagramm)
8. Dokumentation des Bauablaufs (z.B. Bautagebuch)
9. Gemeinsames Aufmaß mit den ausführenden Unternehmen
10. Rechnungsprüfung einschließlich Prüfen der Aufmaße der bauausführende Unternhemen
11. Vergleich der Ergebnisse der Rechnungsprüfungen mit den Auftragssummen einschließlich Nachträgen
12. Kostenkontrolle durch Überprüfen der Leistungsabrechnung der bauausführenden Unternehmen im Vergleich zu den Vertragspreisen
13. Kostenfeststellung, zum Beispiel nach DIN 276
14. Organisation der Abnahme der Bauleistungen unter Mitwirkung anderer an der Planung und Objektüberwachung fachlich Beteiligter, Feststellung von Mängeln, Abnahmeempfehlung für den Auftraggeber
15. Antrag auf öffentlich-rechtliche Abnahmen und Teilnahme daran
16. Systematische Zusammenstellung der Dokumentation, zeichnerischen Darstellungen und rechnerischen Ergebnisse des Objekts
17. Übergabe des Objekts
18. Auflisten der Verjährungsfristen für Mängelansprüche
19. Überwachen der Beseitigung der bei der Abnahme festgestellten Mängel
Menge: 1,000 St

**01.009 LPH 9 Objektbetreuung**
*** Bedarfsposition ohne GB
1. Bereitstellen des finalen, geometrisch bereinigten Dokumentationsmodells im IFC-Format als digitale Abschrift des realisierten Bauwerks.
2. Fachliche Bewertung der innerhalb der Verjährungsfristen für Gewährleistungsansprüche festgestellten Mängel, längstens jedoch bis zum Ablauf von 5 Jahren seit Abnahme der Leistung, einschließlich notwendiger Begehungen
3. Objektbegehung zur Mängelfeststellung vor Ablauf der Verjährungsfristen für Mängelansprüche gegenüber den ausführenden Unternhemen
4. Mitwirken bei der Freigabe von Sicherheitsleistungen
Menge: 1,000 St

### Los 02 Besondere Leistungen

#### Hauptabschnitt 02.01 für LPH1

**02.01.001 Bestandsaufnahme**
Menge: 1,000 psch

**02.01.002 Verfahrensbetreuung**
Mitwirken bei der Vergabe von Planungs- und Gutachterleistung
Menge: 1,000 psch

#### Hauptabschnitt 02.02 für LPH2

**02.02.001 Ergänzen der Vorplanungsunterlagen auf Grund besonderer Anforderungen**
*** Bedarfsposition ohne GB
Menge: 1,000 St

**02.02.002 Aufstellen eines Finanzierungsplanes**
*** Bedarfsposition ohne GB
Menge: 1,000 St

**02.02.003 Mitwirken bei der Kredit- und Fördermittelbeschaffung**
Menge: 1,000 St

**02.02.004 Erarbeiten und Erstellen von besonderen bauordnungsrechtlichen Nachweisen**
*** Bedarfsposition ohne GB
für den vorbeugenden und organisatorischen Brandschutz bei baulichen Anlagen besonderer Art und Nutzung, Bestandsbauten oder im Falle von Abweichungen von der Bauordnung
Menge: 1,000 St

#### Hauptabschnitt 02.04 für LPH4

**02.04.001 Mitwirken bei der Beschaffung der nachbarlichen Zustimmung**
*** Bedarfsposition ohne GB
Menge: 1,000 St

#### Hauptabschnitt 02.07 für LPH7

**02.07.001 Mitwirken bei der Prüfung von bauwirtschaftlich begründeten Nachtragsangeboten**
Menge: 1,000 St

#### Hauptabschnitt 02.09 für LPH9

**02.09.001 Überwachen der Mängelbeseitigung innerhalb der Verjährungsfrist**
*** Bedarfsposition ohne GB
Menge: 1,000 St

**02.09.002 Erstellen einer Gebäudebestandsdokumentation**
Menge: 1,000 St

#### Hauptabschnitt 02.10 für Building Information Modeling

**02.10.001 Erstellung des BAP**
Aufstellen, Abstimen und Fortschreiben des BIM-Abwicklungsplans (BAP) auf Basis der AIA des Auftraggebers
Menge: 1,000 psch

**02.10.002 BIM-Koordination**
Implementierung der Fachmodelle im das Gesamtmodell zu leistungsbereichsübergreifenden Konsistenz- und Kollisionsprüfungen
Menge: 1,000 psch

**02.10.003 Anforderungsraumbuch**
*** Bedarfsposition ohne GB
Zuordnung von Raumeigenschaften und Ausstattungen (Anforderungsraumbuch) in dem 3D-Gebäudemodell
Menge: 1,000 psch

**02.10.004 Attribuierung nach AIA**
Atribuierung von Bauteilen und Elementen nach besonderen Anforderungen des Auftraggebers
Menge: 1,000 psch

**02.10.005 Leistungsübergreifende Konsistenz- und Kollisionsprüfung im Zuge der Entwurfsplanung**
*** Bedarfsposition ohne GB
Menge: 1,000 psch

**02.10.006 BIM-Anwendungsfälle 4D und 5D**
*** Bedarfsposition ohne GB
Modellbasierte Terminplanung und Bauablaufsimulation im Zuge der LPH 3
Menge: 1,000 psch

**02.10.007 Modellbasierte Kostenkontrolle**
*** Bedarfsposition ohne GB
Menge: 1,000 psch

**02.10.008 Leistungsübergreifende Konsistenz- und Kollisionsprüfung im Zuge der Ausführungsplanung**
*** Bedarfsposition ohne GB
Leistungsbereichsübergreifende Konsistenz- und Kollisionsprüfung und Bereitstellen eines koordinierten Datenmodells für die Ausführung
Menge: 1,000 psch

**02.10.009 Fortschreiben BIM-Anwendungsfälle 4D und 5D LPH 5**
*** Bedarfsposition ohne GB
Fortschreiben der Modellbasierten Terminplanung, Bauablaufsimulation und Kostenkontrolle im Zuge der LPH 5
Menge: 1,000 psch

**02.10.010 Ergänzung der Modellelemente um betriebsrelevante Eigenschaften**
Menge: 1,000 psch

**02.10.011 Datenmodell weiterentwickeln für Werkstatt- und Montagezeichnungen**
*** Bedarfsposition ohne GB
Weiterentwicklung des Datenmodells in einem an die spezifischen Anforderungen der beauftragten Firmen angepassten Format zur Herstellung von Werkstatt- und Montagezeichnungen
Menge: 1,000 psch

**02.10.012 Prüfen Werk- und Montagepläne**
*** Bedarfsposition ohne GB
Prüfen der Werk- und Montageplanung eines ausführenden Unternehmens auf Detenkonformität
Menge: 1,000 psch

**02.10.013 Fortschreiben BIM-Anwendungsfälle 4D LPH6**
*** Bedarfsposition ohne GB
Fortschreiben der Modellbasierten Terminplanung und Bauablaufsimulation im Zuge der LPH 6
Menge: 1,000 psch

**02.10.014 Fortschreiben BIM-Anwendungsfälle 5D LPH6**
*** Bedarfsposition ohne GB
Erstellung eines AVA-Modells mit Leistungen und Kostendaten einschließlich modellbasierter Kostenkontrolle durch Verknüpfung der Listen und modellbasierten Mengen mit Einheitspreisen zum Abgleich mit der Kostenberechnung
Menge: 1,000 psch

**02.10.015 Produktspezifische Fortschreibung**
*** Bedarfsposition ohne GB
Ermitteln des Anpassungs- und Fortschreibungsbedarfs des 3D-Datenmodells aufgrund produktspezifischer Angaben bei von der Ausschreibung abweichenden Angebotsinhalten (Nebenangeboten)
Menge: 1,000 psch

**02.10.016 Prüfen der Fachmodelle in LPH 8**
*** Bedarfsposition ohne GB
Prüfen der inhaltlichen Richtigkeit der Datengrundlagen der Fachmodelle, die der Ausführung zugrundeliegen, und Abgleich mit der tatsächlichen Ausführung in Verbindung mit beigestellten vermessungstechnischen Leistungen repräsentativ stichprobenartig oder gezielt aufgrund von Änderungen der Ausführung gegenüber der Planung
Menge: 1,000 psch

**02.10.017 Erstellung BIM-As-built-Modell**
Erstellung eines BIM-As-built-Modells MDG 500. Das BIM-As-built-Modell basiert entweder auf der weiteren Fortschreibung MDG 300 auf den Stand der tatsächlichen Ausführung, durch Integration der von den mit der Bauausführung beauftragten Firmen gelieferten Bestands- und Revisionsunterlagen gemäß VOB/C ATV DIN oder auf deren fortgeschriebenen 3D-Datenmodellen bzw. Teilmodellen MDG 400
Menge: 1,000 psch

**02.10.018 Bauabrechnung anhand 3D-Datenmodells**
*** Bedarfsposition ohne GB
Bauabrechnung anhand des 3D-Datenmodells nach fortschreitender, elektronischer Bauaufnahme
Menge: 1,000 psch

**02.10.019 BIM-As-built-Gewährleistungsergänzungen**
Ergänzung des BIM-As-built-Modells um Informationen zur Gewährleistungsverfolgung
Menge: 1,000 psch

**02.10.020 BIM-Anwendungsfälle 6D**
*** Bedarfsposition ohne GB
Erstellen eines CAFM-Modells des BIM-Anwendungsfalls 6D einschließlich Bereitstellen der Datengrundlagen
Menge: 1,000 psch

**02.10.021 6D Ergänzungen**
*** Bedarfsposition ohne GB
Ergänzen des CAFM-Modells um betreiberspezifische nicht geometrische Informationen
Menge: 1,000 psch

### Los 03 Sonstiges

#### Hauptabschnitt 03.01 Zuschläge

**03.01.001 Nebenkostenpauschale**
Zu den Nebenkosten gehören insbesondere
1. Versandkosten, Kosten für Datenübertragungen,
2. Kosten für die Vervielfältigung von Zeichnungen und schriftlichen Unterlagen sowie für die Ausfertigung von Filmen und Fotos,
3. Kosten für ein Baustellenbüro einschließlich der Einrichtung, Beleuchtung und Beheizung,
4. Fahrtkosten für Reisen, die über einen Umkreis von 15 Kilometern um dan Geschäftssitz des Auftragnehmers hinausgehen, in Höhe der steuerlich zulässigen Pauschalsätze, sofern nicht höhere Aufwendungen nachgewiesen werden,
5. Trennungsentschädigungen und Kosten für Familienheimfahrten in Höhe der steuerlich zulässigen Pauschalsätzen, sofern nicht höhere Aufwendungen an Mitarbeiterinnen oder Mitarbeiter des Auftragnehmers auf Grund von tariflichen Vereinbarungen bezahlt werden,
6. Entschädigungen für den sonstigen Aufwand bei längeren Reisen nach Nummer 4, sofern die Entschädigungen vor der Geschäftsreise in Textform vereinbart worden sind,
7. Entgelte für nicht dem Auftragnehmer obliegenden Leistungen, die von ihm im Einvernehmen mit dem Auftraggeber Dritten übertragen worden sind.

Prozentsatz der Nebenkostenpauschale: '.............'
Menge: 1,000 psch

**03.01.002 Umbau-/Modernisierungszuschlag nach § 6 Absatz 2 HOAI**
Höhe des Prozentsatzes '.............'
Menge: 1,000 psch

#### Hauptabschnitt 03.02 Stundensätze

**03.02.001 Stundensatz Geschäftsführer/Inhaber**
Stundensatz für zusätzliche, nicht vertraglich vereinbarte Besondere Leistungen für den Geschäftsführer/Inhaber des Auftragnehmers
Menge: 1,000 h

**03.02.002 Stundensatz Beratender Architekt/Ingenieur**
Stundensatz für zusätzliche, nicht vertraglich vereinbarte Besondere Leistungen für den beratenden Architekten bzw. beratenden Ingenieur des Auftragnehmers
Menge: 1,000 h

**03.02.003 Stundensatz Projektleiter**
Stundensatz für zusätzliche, nicht vertraglich vereinbarte Besondere Leistungen für den Projektleiter des Auftragnehmers.

Im falle der Abwesenheit des Projektleiters, gilt der Stundensatz für den stellvertretenen Projektleiter für zusätzliche, nicht vertraglich vereinbarte Besondere Leistungen.
Menge: 1,000 h

**03.02.004 Stundensatz Sachbearbeitender Architekt/Ingenieur**
Stundensatz für zusätzliche, nicht vertraglich vereinbarte Besondere Leistungen für den sachbearbeitenden Architekten bzw. den sachbearbeitenden Ingenieur des Auftragnehmers
Menge: 1,000 h

**03.02.005 Stundensatz Objekt-/Bauüberwacher**
Stundensatz für zusätzliche, nicht vertraglich vereinbarte Besondere Leistungen für den Objekt- bzw. Bauüberwacher des Auftragnehmers.

Im falle der Abwesenheit des Objekt- bzw. Bauüberwachers, gilt der Stundensatz für den stellvertretenen Objekt- bzw. Bauüberwacher für zusätzliche, nicht vertraglich vereinbarte Besondere Leistungen.
Menge: 1,000 h

**03.02.006 Stundensatz Technische Mitarbeiter / Konstrukteur**
Stundensatz für zusätzliche, nicht vertraglich vereinbarte Besondere Leistungen für technische Mitarbeiter bzw. Kontrukteur (Ingenieure/Architekten) des Auftragnehmers.
Menge: 1,000 h

**03.02.007 Stundensatz Zeichner**
Stundensatz für zusätzliche, nicht vertraglich vereinbarte Besondere Leistungen für Zeichner und technische Zeichner des Auftragnehmers.
Menge: 1,000 h

**03.02.008 Stundensatz Sontiges**
Stundensatz für zusätzliche, nicht vertraglich vereinbarte Besondere Leistungen für Mitarbeiter des Auftragnehmers, die nicht den Positionen 03.02.001 bis 03.02.007 zuzuordnen sind.
Menge: 1,000 h
